# AUSSCHREIBEN.DE
Leistungsbeschreibung (GAEB 90, DA81)
Währung: _

## AUSSCHREIBEN.DE - Triflex
Datum: 15.04.25

### Titel 01 Triflex JWS - WU-Betonfugen Abdichtungss

*Hinweis*
Triflex JWS
WU-Betonfugen Abdichtungssystem mit Triflex ProDetail
bzw. Triflex ProTect

Bauvorhaben: '...'
Architekt/Bauherr: '...'

Vorbemerkungen:

Die Verarbeitung erfolgt mit Produkten der Firma
Triflex GmbH & Co. KG, Minden.

Die Einhaltung aller gültigen Richtlinien wird für die
jeweils empfohlenen Systemaufbauten mit Triflex
Produkten berücksichtigt bzw. vorausgesetzt.

Für das Abdichtungssystem Triflex JWS, Variante 1 sowie
Triflex JWS, Variante 2 liegt ein allgemein
bauaufsichtliches Prüfzeugnis (abP) nach Bauregelliste
A Teil 2, lfd. Nr. 2.51 Bauwerksabdichtungen mit
Flüssigkunststoffen sowie lfd. Nr. 1.4, Ausgabe 2014/2:
"Normalentflammbare Fugenabdichtungen für Bauteile aus
Beton mit hohem Wassereindringwiderstand gegen
drückendes und nicht drückendes Wasser und gegen
Bodenfeuchtigkeit" sowie nach den Prüfgrundsätzen für
Fugenabdichtungen PG-ÜBB: Übergänge von
Bauwerksabdichtungen auf Bauteile aus Beton mit hohen
Eindringwiderstand, Ausgabe Juli 2010 sowie den
Festlegungen im AK der anerkannten Prüfstellen nach BRL
A, Teil 2, lfd. Nr. 1.4 zur Beurteilung von
Bewegungsfugen in der Entwurfsfassung der PG FBB Teil
2, Stand Juni 2013. Zusätzlich ist das
Abdichtungssystem für die Wasserwechselzonen
Nutzungsklasse A, Beanspruchungsklassen 1 und 2 nach WU
-Richtlinie geeignet.

Der Auftragnehmer hat vor Auftragserteilung
nachzuweisen, dass er für die Verarbeitung von Triflex-
Produkten geschult wurde. Andernfalls ist die
Einweisung durch einen Schulungsmeister am Objekt
sicherzustellen.

Die in der Ausarbeitung enthaltenen Massen sind auf der
Baustelle zu überprüfen.

Die Abrechnung erfolgt nach gemeinsamen Aufmaß mit dem
Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· WU-Richtlinie
· DIN 18195, Teil 4, 5, 6 und 7
· DAfStb-Richtlinie "Schutz und Instandsetzung von
Betonbauteilen" (Instandsetzungs-Richtlinie)
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

**01.0001 Baustelleneinrichtung, allgemein**
Baustelle einrichten und nach Abschluss der Arbeiten
räumen. Vorhalten von Maschinen, Geräten, Werkzeugen
und sonstigen Betriebsmitteln, die zur Durchführung der
Arbeiten erforderlich sind.
Die Baustelle wird besenrein hinterlassen.
Einheit: psch

**01.0002 Hohllagen**
Vorhandene Betonflächen durch Abklopfen mit einem
Hammer auf Hohllagen untersuchen und entsprechende
Stellen markieren.
Einheit: psch

**01.0003 Feuchtegehalt**
Vorhandenen Betonuntergrund mit geeignetem Messwerkzeug
(z.B. CM-Gerät, Elektronikfeuchtemessgerät) auf
Feuchtegehalt untersuchen und protokollieren.
Anzahl Messungen: '....' St.
Einheit: psch

**01.0004 Haftzugfestigkeit**
Vorhandenen Untergrund mittels geeignetem Messwerkzeug
(z.B. Herion-Gerät) auf vorgegebene Haftzugfestigkeit
untersuchen und protokollieren.
Anzahl Messungen: '......' St.
Einheit: psch

**01.0005 Druckfestigkeit**
Vorhandenen Betonuntergrund mit Schmidt-Hammer auf
Druckfestigkeit untersuchen und protokollieren.
Anzahl Messungen: '......' St.
Einheit: psch

**01.0006 Bohrkern**
Bestimmung der Betongüte und Zusammensetzung durch
Entnahme eines Bohrkerns.
Anzahl der Bohrkerne: '......' St.
Einheit: Stk

**01.0007 Bautagebuch mit permanenten Messungen**
Vorhalten von Messgeräten zur permanenten Messung von
Luftfeuchtigkeit, Bodentemperatur, Lufttemperatur und
zur Taupunktbestimmung während der gesamten
Baumaßnahme. inkl. Führen eines Bautagebuches mit der
Protokollierung der Messergebnisse.
Einheit: psch

*Hinweis*
Siehe Triflex JWS Systembeschreibung, Tabelle
Untergrundvorbehandlung.

**01.0008 Schleifen**
Vorbereitung des Untergrundes durch Schleifen mit
geeigneten Schleifgeräten inkl. Reinigung, Aufnahme,
Abtransport und ordnungsgemäßer Entsorgung von
anfallendem Bauschutt.
Breite: '......' cm
Einheit: m

**01.0009 Fräsen**
Abtragen verunreinigter Oberflächen des Betons mittels
geeigneter Fräse ca. 5 mm tief, um einen haft- und
tragfähigen Untergrund zu erhalten; inkl. Aufnahme,
Abtransport und ordnungsgemäßer Entsorgung des
Fräsgutes.
Breite: '......' cm
Einheit: m

**01.0010 Kugelstrahlen**
Reinigung der gesamten Fläche durch Kugelstrahlen im
Blastrac-Verfahren, einschl. maschinellem Beischleifen
der Anschlüsse, Reinigung der Flächen und Abtransport
sowie ordnungsgemäßer Entsorgung der Strahlrückstände.
Breite: '.........' cm
Einheit: m

**01.0011 Triflex Reiniger**
Vorbereitung des Untergrundes durch Abreiben mit
Triflex Reiniger, gemäß Systembeschreibung Tabelle
Untergrundvorbehandlung.
Breite: '.........' cm
Einheit: m

**01.0012 Fugenfräse / Fugenrisshaken**
Entfernen vorhandener Fugenvergussmassen mit Fugenfräse
oder Fugenrisshaken nach Erfordernis.
Einheit: m

*Hinweis*
Siehe Triflex JWS Systembeschreibung, Tabelle
Untergrundvorbehandlung.
Die Grundierung ist jeweils ca. 2 cm über dem
abzudichtenden Bereich zu führen, um eine
Hinterläufigkeit im Übergangsbereich zu verhindern.

**01.0013 Grundierung Beton**
Grundierung bei Beton.
Grundierung der Fläche mit Triflex Cryl Primer 276.
Ausführung nach den technischen Richtlinien des
Materialherstellers.
Breite: '.........' cm
Einheit: m

**01.0014 Grundierung kunststoffmodifizierter Mörtel**
Grundierung bei kunststoffmodifizierten Mörteln.
Grundierung der Fläche mit Triflex Pox R 100 inkl.
Absandung im Überschuss mit Quarzsand, Körnung 0,2-0,6
mm.
Ausführung nach den technischen Richtlinien des
Materialherstellers.
Breite: '.........' cm
Einheit: m

**01.0015 Grundierung Kunststoffbahn**
Bei Kunststoffbahnen TPO, FPO, EPDM.
Bahnenabhängige Grundierung der Fläche mit Triflex
Primer 610.
Für eine objektbezogene Beratung bitte an die
Technische Abteilung von Triflex wenden.
Ausführung nach den technischen Richtlinien des
Materialherstellers.
Breite: '.........' cm
Einheit: m

**01.0016 Grundierung Glas**
Grundierung der Fläche mit Triflex Glas Primer inkl.
vorheriger Reinigung der Fläche mit Triflex Glas
Reiniger.
Ausführung nach den technischen Richtlinien des
Materialherstellers.
Breite: '......' cm
Einheit: m

**01.0017 Grundierung Metall**
Z.B. bei Edelstahl, Stahl und Zink.
Grundierung der Fläche mit Triflex Metal Primer.
Ausführung nach den technischen Richtlinien des
Materialherstellers.
Breite: '......' cm
Einheit: m

**01.0018 Spachteln**
Bei Schwindrissen, kleinen Ausbrüchen und Unebenheiten.
Spachteln und verfüllen mit Triflex Cryl Spachtel.
Verbrauch: 1,40 kg/m² pro mm Schichtdicke.
Ausführung nach den technischen Richtlinien des
Materialherstellers.
Einheit: m²

**01.0019 Egalisieren**
Bei großen Ausbrüchen.
Egalisieren und verfüllen mit Triflex Cryl RS 240.
Verbrauch: 2,20 kg/m² pro mm Schichtdicke.
Ausführung nach den technischen Richtlinien des
Materialherstellers.
Einheit: m²

**01.0020 Egalisierung des Fugenbereichs**
Egalisierung der Fugenvergussmassen bei noch
funktionstüchtigen Arbeitsfugen durch Füllen mit
Triflex Cryl Spachtel oder Triflex Cryl RS 240 nach
Erfordernis und/oder Einsatz einer geschlossenzelligen
PE-Rundschnur.
Ausführung nach den technischen Richtlinien des
Materialherstellers.
Einheit: m

*Hinweis*
Herstellung von Fugenabdichtungen mit Triflex ProDetail
bzw. Triflex ProTect inkl. Triflex Spezialvlies.

Für das Abdichtungssystem Triflex JWS, Variante 1 sowie
Triflex JWS, Variante 2 liegt jeweils ein AbP nach
Bauregelliste A, Teil 2, lfd. Nr. 1.4 - Normal
entflammbare Fugenabdichtungen für Bauteile aus Beton
mit hohem Wassereindringwiderstand gegen drückendes und
nicht drückendes Wasser und gegen Bodenfeuchtigkeit
vor. Die Prüfungen basieren auf den Prüfgrundsätzen für
Fugenabdichtungen PG-ÜBB: Übergänge von
Bauwerksabdichtungen auf Bauteile aus Beton mit hohem
Eindringwiderstand sowie nach den Festlegungen im AK
BRL A, Teil 2, lfd. Nr. 1.4 zur Beurteilung von
Bewegungsfugen.

Zusätzlich ist das Abdichtungssystem für die
Wasserwechselzonen Nutzungsklasse A,
Beanspruchungsklassen 1 und 2 nach WU-Richtlinie
geeignet.

Des Weiteren besteht für die Abdichtung mit Triflex
ProDetail bzw. Triflex ProTect eine ETA-Zulassung (ETAG
Nr. 06/0269 bzw. 03/0020) mit CE-Kennzeichnung in den
jeweils höchsten Nutzungskategorien W3, M und S, P1 bis
P4, S1 bis S4, TL4, TH4, BROOF (t1), BROOF (t2), BROOF
(t3), sowie die Wurzelfestigkeit nach FLL-Verfahren.

*Hinweis*
Das WU-Betonfugen Abdichtungssystem Triflex JWS,
Variante 1 wird bei Sollriss-, Arbeits- sowie
Bewegungsfugen mit einer Fugenbreite von max. < 30 mm
eingesetzt.

Es wird eine maximale resultierende Verformung von Vr=
22,4 mm bei einem max. Wasserdruck von 1,5 bar (15 m
Wassersäule) erzielt.

Bei den max. result. Verformungen sind die
Prüfaufbauten und deren Ergebnisse auf Grundlage des
dazugehörigen AbP zu beachten. Sie stellen die
Grundlage der erreichten Werte dar. Veränderungen der
Geometrie, der Entkopplungsbereiche sowie
Schlaufentiefen können niedrigere oder erhöhte Werte
der max. result. Verformung zur Folge haben.

**01.0021 Triflex JWS, Variante 1 (Fläche)**
Abdichten des Fugenbereichs mit Triflex ProDetail bzw.
Triflex ProTect, jeweils inkl. Triflex Spezialvlies. Im
Fugenbereich wird mittig ein Triflex Steinklebeband, 10
cm breit eingeklebt. Eine Anbindung von mindestens 10
cm auf Fremdmaterialien ist links und rechts der Fuge
sicherzustellen. Zum Abschluss erfolgt eine zusätzliche
Schutzlage mit Triflex ProDetail bzw. Triflex ProTect.
Die Ausführung erfolgt nach den technischen Richtlinien
des Materialherstellers.
Triflex Spezialvlies: '...........' cm.
(Siehe Triflex Systemzeichnung JWS-5101)
Einheit: m

**01.0022 Triflex JWS, Variante 1 (Wandanschluss)**
Abdichten des Fugenbereichs mit Triflex ProDetail bzw.
Triflex ProTect, jeweils inkl. Triflex Spezialvlies. Im
Fugenbereich wird mittig ein Triflex Steinklebeband, 10
cm breit eingeklebt. Eine Anbindung von mindestens 10
cm auf Fremdmaterialien ist, links und rechts der Fuge,
sicherzustellen. Zum Abschluss erfolgt eine zusätzliche
Schutzlage mit Triflex ProDetail bzw. Triflex ProTect.
Die Ausführung erfolgt nach den technischen Richtlinien
des Materialherstellers.
Wandanschlusshöhe: '.........' cm
Triflex Spezialvlies: '...........' cm.
(Siehe Triflex Systemzeichnung JWS-5102)
Einheit: m

*Hinweis*
Herstellung von Fugenabdichtungen mit Triflex ProDetail
bzw. Triflex ProTect inkl. Triflex Spezialvlies.

Für das Abdichtungssystem Triflex JWS, Variante 1 sowie
Triflex JWS, Variante 2 liegt jeweils ein AbP nach
Bauregelliste A, Teil 2, lfd. Nr. 1.4 - Normal
entflammbare Fugenabdichtungen für Bauteile aus Beton
mit hohem Wassereindringwiderstand gegen drückendes und
nicht drückendes Wasser und gegen Bodenfeuchtigkeit
vor. Die Prüfungen basieren auf den Prüfgrundsätzen für
Fugenabdichtungen PG-ÜBB: Übergänge von
Bauwerksabdichtungen auf Bauteile aus Beton mit hohem
Eindringwiderstand sowie nach den Festlegungen im AK
BRL A, Teil 2, lfd. Nr. 1.4 zur Beurteilung von
Bewegungsfugen.

Zusätzlich ist das Abdichtungssystem für die
Wasserwechselzonen Nutzungsklasse A,
Beanspruchungsklassen 1 und 2 nach WU-Richtlinie
geeignet.

Des Weiteren besteht für die Abdichtung mit Triflex
ProDetail bzw. Triflex ProTect eine ETA-Zulassung (ETAG
Nr. 06/0269 bzw. 03/0020) mit CE-Kennzeichnung in den
jeweils höchsten Nutzungskategorien W3, M und S, P1 bis
P4, S1 bis S4, TL4, TH4, BROOF (t1), BROOF (t2), BROOF
(t3), sowie die Wurzelfestigkeit nach FLL-Verfahren.

*Hinweis*
Das WU-Betonfugen Abdichtungssystem Triflex JWS,
Variante 2 wird bei Bewegungsfugen eingesetzt.

Die Fugenbreite muss hierbei mind. 30 mm sein, um die
Schlaufenausbildung handwerklich umsetzen zu können.
Ggf. muss die Fuge aufgeweitet werden.

Bei dieser Fugenausbildung wird eine maximale
resultierende Verformung von Vr= 26,9 mm bei einem max.
Wasserdruck von 2,0 bar (20 m Wassersäule) erzielt.

Bei den max. result. Verformungen sind die
Prüfaufbauten und deren Ergebnisse auf Grundlage des
dazugehörigen AbP zu beachten. Sie stellen die
Grundlage der erreichten Werte dar. Veränderungen der
Geometrie, der Entkopplungsbereiche sowie
Schlaufentiefen können niedrigere oder erhöhte Werte
der max. result. Verformung zur Folge haben.

**01.0023 Triflex JWS, Variante 2 (Fläche)**
In den Fugenbereich wird das Triflex Trägerband mit dem
Triflex Cryl Spachtel eingeklebt, bevor die
Schlaufenabdichtung mit Triflex ProDetail bzw. Triflex
ProTect, vliesarmiert vorgenommen wird. Nach Aushärtung
der Abdichtung wird eine geschlossenzellige PE-
Rundschnur in die Schlaufe eingelegt und im Anschluss
flächenbündig mit Triflex ProDetail bzw. Triflex
ProTect vergossen. Als Definition wird mittig über dem
nicht haftenden Bereich ein Triflex Steinklebeband
aufgebracht, das mit der Fugenabdichtung Triflex
ProDetail bzw. Triflex ProTect, vliesarmiert
überarbeitet wird. Nach Aushärtung der Abdichtung folgt
eine zusätzliche Schutzlage mit Triflex ProDetail bzw.
Triflex ProTect. Eine Anbindung auf Fremdmaterialien
von mindestens 10 cm ist links und rechts der Fuge
sicherzustellen. Die Ausführung erfolgt nach den
technischen Richtlinien des Materialherstellers.
Triflex Spezialvlies: '.... + ....' cm.
(Siehe Triflex Systemzeichnung JWS-5103)
Einheit: m

**01.0024 Triflex JWS, Variante 2 (Wandanschluss)**
In den Fugenbereich wird das Triflex Trägerband mit
Triflex Cryl Spachtel eingeklebt, bevor die
Schlaufenabdichtung mit Triflex ProDetail bzw. Triflex
ProTect, vliesarmiert vorgenommen wird. Nach Aushärtung
der Abdichtung wird eine geschlossenzellige PE-
Rundschnur in die Schlaufe eingelegt und im Anschluss
flächenbündig mit Triflex ProDetail bzw. Triflex
ProTect vergossen. Als Definition wird mittig über dem
nicht haftenden Bereich ein Triflex Steinklebeband
aufgebracht, das mit der Fugenabdichtung Triflex
ProDetail bzw. Triflex ProTect, vliesarmiert
überarbeitet wird. Nach Aushärtung der Abdichtung folgt
eine zusätzliche Schutzlage mit Triflex ProDetail bzw.
Triflex ProTect. Eine Anbindung auf Fremdmaterialien
von mindestens 10 cm ist links und rechts der Fuge
sicherzustellen. Die Ausführung erfolgt nach den
technischen Richtlinien des Materialherstellers.
Wandanschlusshöhe: '.........' cm
Triflex Spezialvlies: '.... + ....' cm.
(Siehe Triflex Systemzeichnung JWS-5104)
Einheit: m

**01.0025 Versiegelung Anschlussbereich**
Zur optischen Anpassung der Wandbereiche kann eine
Versiegelung mit Triflex Cryl Finish 205 erfolgen.
Wandanschlusshöhe: '.........' cm
Farbton: '.........' nach Wahl des
Auftraggebers.
Ausführung nach den technischen Richtlinien des
Materialherstellers.
Einheit: m

**01.0026 Bautenschutzmatte, Schutzvlies**
Um die Fuge vor mechanischer Verletzung zu schützen,
sollte eine Bautenschutzmatte oder ein Schutzvlies nach
Abschluss der Arbeiten lose aufgelegt werden.
Breite: '.........' m
Material: '.........'
Flächengewicht: '.........' kg/m²
Einheit: m

**01.0027 Stundenlohnarbeit eines Vorarbeiters**
Stundenlohnarbeit eines Vorarbeiters für nicht
aufgeführte Arbeiten, jedoch zum Nachweis und nur auf
Anordnung der Bauleitung oder Bauherrn.
Einheit: h
- Zuordnung: 331
- Zuordnung: 91

**01.0028 Stundenlohnarbeit eines Facharbeiters**
Stundenlohnarbeit eines Facharbeiters für nicht
aufgeführte Arbeiten, jedoch zum Nachweis und nur auf
Anordnung der Bauleitung oder Bauherrn.
Einheit: h
- Zuordnung: 331
- Zuordnung: 91

**01.0029 Stundenlohnarbeit eines Helfers**
Stundenlohnarbeit eines Helfers für nicht aufgeführte
Arbeiten, jedoch zum Nachweis und nur auf Anordnung der
Bauleitung oder Bauherrn.
Einheit: h
- Zuordnung: 331
- Zuordnung: 91

**01.0030 Materialverbrauch auf Nachweis**
Materialverbrauch für unvorhersehbare, aber für die
Durchführung der Leistung notwendigen zusätzlichen
Arbeiten, die nicht im Leistungsverzeichnis erfasst
sind.
Die Abrechnung erfolgt nach Aufwand auf Einzelnachweis.
Einheit: kg
- Zuordnung: 331
- Zuordnung: 18

**01.0031 Entsorgung**
Entsorgung aller Abfälle und Sondermüllstoffe
entsprechend den gültigen Gesetzen und
Durchführungsverordnungen.
Einheit: psch
